# Revêtement de sol industriel, système "COMPOSAN INDUSTRIAL Y TECNOLOGÍA"

- Propriété du fichier: CYPE INGENIEROS, S.A.
- Format: FIEBDC-3/2002
- Devise: EUR
- Coûts indirects: 3.00 %
- Frais généraux: 13.00 %
- Bénéfice: 6.00 %
- TVA: 20.00 %

## F Aménagements et finitions

### FS Revêtements de sols

#### FSM Béton et mortier

**FSM100** m² Revêtement de sol industriel, système "COMPOSAN INDUSTRIAL Y TECNOLOGÍA".
Revêtement de sol industriel, avec finition lisse, avec résistance au glissement entre 15 et 35 selon DIN CEN/TS 12633, Euroclasse Bfl-s1 de réaction au feu, selon NF EN 13501-1, de 2 mm d'épaisseur totale approximative, réalisé sur base en béton durci, avec le système Compodur EP Level 2.0 Autonivelante "COMPOSAN INDUSTRIAL Y TECNOLOGÍA", apte pour secteur chimique et pharmaceutique, à l'intérieur, par application successive de: une couche, d'impression à deux composants Compodur EP Imprimación "COMPOSAN INDUSTRIAL Y TECNOLOGÍA", incolore, à base de résines époxy sans dissolvants (0,3 kg/m²); et une couche de scellement de revêtement Compodur EP Level 2.0 "COMPOSAN INDUSTRIAL Y TECNOLOGÍA", à base de résines époxy sans dissolvants, pigments, filler, fibres synthétiques et granulats sélectionnés (3 kg/m²).
Critère d'évaluation économique: Le prix ne comprend ni la surface support ni l'exécution et le scellement des joints.
Inclut: Nettoyage de la surface support. Implantation des joints et des pans. Application de la couche d'apprêt. Application de la couche de scellement. Nettoyage final du revêtement.
Critère pour le métré: Surface mesurée en projection horizontale, selon documentation graphique du Projet.
Critère pour le mémoire: On mesurera, en projection horizontale, la surface réellement exécutée selon les spécifications du Projet.

| Code | U | Désignation | Quantité | Prix | Montant |
|---|---|---|---|---|---|
| mt28com010a | kg | Impression à deux composants Compodur EP Imprimación "COMPOSAN INDUSTRIAL Y TECNOLOGÍA", incolore, à base de résines époxy sans dissolvants. (matériau) | 0.300 | 11.85 | 3.56 |
| mt47cit355a | kg | Revêtement Compodur EP Level 2.0 "COMPOSAN INDUSTRIAL Y TECNOLOGÍA", à base de résines époxy sans dissolvants, pigments, filler, fibres synthétiques et granulats sélectionnés; à appliquer à la truelle. (matériau) | 3.000 | 9.92 | 29.76 |
| mo121 | h | Compagnon professionnel III/CP2 chapiste spécialisé en revêtements de sols industriels. (main-d'œuvre) | 0.285 | 29.25 | 8.34 |
| mo122 | h | Ouvrier professionnel II/OP chapiste spécialisé en revêtements de sols industriels. (main-d'œuvre) | 0.285 | 26.02 | 7.42 |
| % | % | Frais de chantier des unités d'ouvrage | 2 % | 49.08 | 0.98 |
|  |  | Coûts directs |  |  | 50.06 |
