# Revêtement de sol industriel, système "COMPOSAN INDUSTRIAL Y TECNOLOGÍA"

- Propriété du fichier: CYPE INGENIEROS, S.A.
- Format: FIEBDC-3/2002
- Devise: EUR
- Coûts indirects: 3.00 %
- Frais généraux: 13.00 %
- Bénéfice: 6.00 %
- TVA: 20.00 %

## F Aménagements et finitions

### FS Revêtements de sols

#### FSM Béton et mortier

**FSM100** m² Revêtement de sol industriel, système "COMPOSAN INDUSTRIAL Y TECNOLOGÍA".
Revêtement de sol industriel, avec finition rugueuse, avec résistance au glissement entre 35 et 45 selon DIN CEN/TS 12633, Euroclasse Bfl-s1 de réaction au feu, selon NF EN 13501-1, abrasion Taber à sec < 0,2 g, de 1 à 2 mm d'épaisseur totale approximative, réalisé sur base en béton durci, avec le système Epoxán "COMPOSAN INDUSTRIAL Y TECNOLOGÍA", apte pour parkings, à l'intérieur, par application successive de: deux couches de régularisation et de conditionnement de la surface, de régularisation et de conditionnement de la surface, de mortier à deux composants Epoxán, couleur noire, à base de résines époxy et charges minérales calibrées (0,8 kg/m² chaque couche); et une couche de scellement de peinture bicomposant, Composol, couleur rouge, finition mat, à base de résines époxy avec un mélange de pigments (0,3 kg/m²).
Critère d'évaluation économique: Le prix ne comprend ni la surface support ni l'exécution et le scellement des joints.
Inclut: Nettoyage de la surface support. Implantation des joints et des pans. Application, au râteau en caoutchouc, des couches de régularisation et de conditionnement de la surface. Application, au rouleau à poils fins, des couches de scellement. Nettoyage final du revêtement.
Critère pour le métré: Surface mesurée en projection horizontale, selon documentation graphique du Projet.
Critère pour le mémoire: On mesurera, en projection horizontale, la surface réellement exécutée selon les spécifications du Projet.

| Code | U | Désignation | Quantité | Prix | Montant |
|---|---|---|---|---|---|
| mt47cit010c | kg | Mortier à deux composants Epoxán "COMPOSAN INDUSTRIAL Y TECNOLOGÍA", couleur noire, à base de résines époxy et charges minérales calibrées; à appliquer au râteau en caoutchouc. (matériau) | 1.600 | 5.05 | 8.08 |
| mt27pic060a | kg | Peinture bicomposant, Composol "COMPOSAN INDUSTRIAL Y TECNOLOGÍA", couleur rouge, finition mat, à base de résines époxy avec un mélange de pigments; à appliquer à la brosse, au rouleau ou au râteau en caoutchouc. (matériau) | 0.300 | 8.67 | 2.60 |
| mo121 | h | Compagnon professionnel III/CP2 chapiste spécialisé en revêtements de sols industriels. (main-d'œuvre) | 0.119 | 29.25 | 3.48 |
| mo122 | h | Ouvrier professionnel II/OP chapiste spécialisé en revêtements de sols industriels. (main-d'œuvre) | 0.119 | 26.02 | 3.10 |
| % | % | Frais de chantier des unités d'ouvrage | 2 % | 17.26 | 0.35 |
|  |  | Coûts directs |  |  | 17.61 |
