# Jointoiement d'un revêtement de sol en céramique

- Propriété du fichier: CYPE INGENIEROS, S.A.
- Format: FIEBDC-3/2002
- Devise: EUR
- Coûts indirects: 3.00 %
- Frais généraux: 13.00 %
- Bénéfice: 6.00 %
- TVA: 20.00 %

## F Aménagements et finitions

### FS Revêtements de sols

#### FSR Réparation

**FSR030** m² Jointoiement d'un revêtement de sol en céramique.
Jointoiement d'un carrelage de sol avec joints plats de 3 mm de largeur, via mortier de joints de résines réactives type RG, couleur blanche, pour joints de 1 à 15 mm. Comprend la suppression du matériau des joints existants avec des moyens manuels, l retrait du matériau désagrégé à la brosse ou au pinceau et le soufflage des joints avec de l'air à pression préalablement au jointoiement, l'élimination du matériau excédant, le nettoyage du revêtement, l'enlèvement et l'entassement des restes générés.
Inclut: Vidange et nettoyage des joints. Déversement du matériau de jointoiement. Nettoyage du revêtement. Retrait et entassement des restes générés.
Critère pour le métré: Surface mesurée selon documentation graphique du Projet.
Critère pour le mémoire: On mesurera la surface réellement exécutée selon les spécifications du Projet.

| Code | U | Désignation | Quantité | Prix | Montant |
|---|---|---|---|---|---|
| mt09mcp020fB | kg | Mortier de joints de résines réactives, type RG, selon NF EN 13888, couleur blanche, pour joints de 1 à 15 mm, à deux composants à base de résine époxydique, charges inertes, additifs et catalyseurs organiques, avec résistance aux acides, avec effet bactériostatique, antimoisissure, spécial pour le jointoiement de tout type de pièces céramiques et pierres naturelles dans les zones chimiquement agressives ou en contact avec les aliments. (matériau) | 1.000 | 15.89 | 15.89 |
| mq08lch030 | h | Équipement de jet d'air à pression. (matériel) | 0.059 | 3.19 | 0.19 |
| mo077 | h | Ouvrier professionnel II/OP construction. (main-d'œuvre) | 0.297 | 26.02 | 7.73 |
| mo113 | h | Ouvrier d'exécution I/OE1 construction. (main-d'œuvre) | 0.297 | 24.51 | 7.28 |
| % | % | Frais de chantier des unités d'ouvrage | 2 % | 31.09 | 0.62 |
|  |  | Coûts directs |  |  | 31.71 |
