# Réparation structurale du béton, avec du mortier fluide à prise rapide à base de ciment, modifié avec des polymères

- Propriété du fichier: CYPE INGENIEROS, S.A.
- Format: FIEBDC-3/2002
- Devise: EUR
- Coûts indirects: 3.00 %
- Frais généraux: 13.00 %
- Bénéfice: 6.00 %
- TVA: 20.00 %

## G Structure et gros oeuvre

### GA Transformations et réparations

#### GAE Réparation d'éléments en béton

**GAE040** m² Réparation structurale du béton, avec du mortier fluide à prise rapide à base de ciment, modifié avec des polymères.
Application manuelle de mortier fluide, à prise rapide (20 minutes), modifié avec des polymères, avec une résistance à la compression à 28 jours supérieure ou égale à 80 N/mm² et un module d'élasticité supérieur ou égal à 20000 N/mm², classe R4, type PCC, selon NF EN 1504-3, Euroclasse A1 de réaction au feu, selon NF EN 13501-1, en couche de 40 mm d'épaisseur moyenne, de consistance fluide, pour la réparation et le renfort structural d'élément en béton.
Critère d'évaluation économique: Le prix comprend le montage et le démontage du système de coffrage.
Inclut: Humectage de la surface support. Montage du système de coffrage. Préparation du mélange. Application du produit. Séchage. Démontage du système de coffrage.
Critère pour le métré: Surface mesurée selon documentation graphique du Projet.
Critère pour le mémoire: On mesurera la surface réellement exécutée selon les spécifications du Projet.

| Code | U | Désignation | Quantité | Prix | Montant |
|---|---|---|---|---|---|
| mt09rek040d | kg | Mortier fluide, à prise rapide (20 minutes), modifié avec des polymères, avec une résistance à la compression à 28 jours supérieure ou égale à 80 N/mm² et un module d'élasticité supérieur ou égal à 20000 N/mm², classe R4, type PCC, selon NF EN 1504-3, Euroclasse A1 de réaction au feu, selon NF EN 13501-1, avec un contenu très bas de composés organiques volatiles (COV), pour réparation structurale du béton. (matériau) | 80.000 | 1.27 | 101.60 |
| mt08aaa010a | m³ | Eau. (matériau) | 0.008 | 1.50 | 0.01 |
| mt50spa052b | m | Grosse planche en bois de pin, de 20x7,2 cm. (matériau) | 0.020 | 6.32 | 0.13 |
| mt50spa101 | kg | Clous en acier. (matériau) | 0.030 | 1.87 | 0.06 |
| mt50spa081a | U | Étai métallique télescopique, allant jusqu'à 3 m de hauteur. (matériau) | 0.013 | 19.25 | 0.25 |
| mo020 | h | Compagnon professionnel III/CP2 construction. (main-d'œuvre) | 0.154 | 29.25 | 4.50 |
| mo113 | h | Ouvrier d'exécution I/OE1 construction. (main-d'œuvre) | 0.154 | 24.51 | 3.77 |
| % | % | Frais de chantier des unités d'ouvrage | 2 % | 110.32 | 2.21 |
|  |  | Coûts directs |  |  | 112.53 |
