# Réparation structurale du béton, avec du mortier à prise rapide à base de ciment

- Propriété du fichier: CYPE INGENIEROS, S.A.
- Format: FIEBDC-3/2002
- Devise: EUR
- Coûts indirects: 3.00 %
- Frais généraux: 13.00 %
- Bénéfice: 6.00 %
- TVA: 20.00 %

## G Structure et gros oeuvre

### GA Transformations et réparations

#### GAE Réparation d'éléments en béton

**GAE070** m² Réparation structurale du béton, avec du mortier à prise rapide à base de ciment.
Application manuelle de mortier thixotropique, à prise rapide (20 minutes) et retrait compensé, mortier thixotropique, à prise rapide (20 minutes) avec une résistance à la compression à 28 jours supérieure ou égale à 45 N/mm² et un module d'élasticité supérieur ou égal à 20000 N/mm², classe R4, type CC, selon NF EN 1504-3, Euroclasse A1 de réaction au feu, selon NF EN 13501-1, composé de ciments spéciaux, granulats de granulométrie sélectionnée et additifs, exempt de chlorures, en couche de 15 mm d'épaisseur moyenne, avec finition superficielle lissée avec une truelle, pour la réparation et le renfort structural d'élément en béton.
Inclut: Humectage de la surface support. Préparation du mélange. Application du produit. Profilage des arêtes. Séchage.
Critère pour le métré: Surface mesurée selon documentation graphique du Projet.
Critère pour le mémoire: On mesurera la surface réellement exécutée selon les spécifications du Projet.

| Code | U | Désignation | Quantité | Prix | Montant |
|---|---|---|---|---|---|
| mt09red090b | kg | Mortier thixotropique, à prise rapide (20 minutes) et retrait compensé, mortier thixotropique, à prise rapide (20 minutes) avec une résistance à la compression à 28 jours supérieure ou égale à 45 N/mm² et un module d'élasticité supérieur ou égal à 20000 N/mm², classe R4, type CC, selon NF EN 1504-3, Euroclasse A1 de réaction au feu, selon NF EN 13501-1, composé de ciments spéciaux, granulats de granulométrie sélectionnée et additifs, exempt de chlorures. (matériau) | 25.050 | 1.47 | 36.82 |
| mt08aaa010a | m³ | Eau. (matériau) | 0.004 | 1.50 | 0.01 |
| mo020 | h | Compagnon professionnel III/CP2 construction. (main-d'œuvre) | 0.524 | 29.25 | 15.33 |
| mo113 | h | Ouvrier d'exécution I/OE1 construction. (main-d'œuvre) | 0.524 | 24.51 | 12.84 |
| % | % | Frais de chantier des unités d'ouvrage | 2 % | 65.00 | 1.30 |
|  |  | Coûts directs |  |  | 66.30 |
