# Renfort d'un plancher en bois par sa face supérieure, avec des pièces métalliques

- Propriété du fichier: CYPE INGENIEROS, S.A.
- Format: FIEBDC-3/2002
- Devise: EUR
- Coûts indirects: 3.00 %
- Frais généraux: 13.00 %
- Bénéfice: 6.00 %
- TVA: 20.00 %

## G Structure et gros oeuvre

### GA Transformations et réparations

#### GAS Transformations d'éléments en bois

**GAS020** m² Renfort d'un plancher en bois par sa face supérieure, avec des pièces métalliques.
Renfort des poutres et des poutrelles d'un plancher en bois via la mise en place, sur leur face supérieure, de 6,5 kg/m d'une pièce en acier NF EN 10025 S275JO composée de profilés laminés à chaud des séries L, LD, T, ronde, carrée, rectangulaire et platine, avec couche d'impression anticorrosion, travaillé en atelier; ancrée à la poutrelle avec 10 fixations par mètre linéaire constituée de vis filetage bois d'acier zingué, de 7 mm de diamètre et 90 mm de longueur; remplissage entre la poutrelle et la pièce métallique de renfort avec du mortier de ciment, industriel, avec adjuvant hydrofuge, M-15; remplissage entre les renforts métalliques avec béton léger LC25/28 (XC1(F); D12; S2; Cl 0,4; D1,4) prêt à l'emploi; mise en place de treillis soudé PAF C en acier Fe E 500, coulage et extension d'une couche de 4 cm de béton C20/25 (XC1(F); D10; S3; Cl 1,0) prêt à l'emploi, et coulage à la benne.
Critère d'évaluation économique: Le prix ne comprend ni la démolition des couches existantes sur la face supérieure des poutrelles en bois ni le nettoyage et l'assainissement des poutrelles.
Inclut: Piquage sur les appuis des poutrelles. Implantation. Réalisation de la cannelure d'assemblage entre poutrelles et renforts. Nettoyage de la face supérieure du plancher. Mise en place des renforts. Fixation des renforts avec des vis. Remplissage des zones d'appui des renforts sur le mur. Remplissage entre les poutrelles et les renforts avec du mortier. Remplissage entre les renforts avec du béton léger. Mise en place du treillis soudé avec des séparateurs homologués. Coulage et compactage du béton. Réglage et nivellement de la dalle de compression. Séchage du béton. Nettoyage des restes générés.
Critère pour le métré: Surface mesurée selon documentation graphique du Projet.
Critère pour le mémoire: On mesurera la surface réellement exécutée selon les spécifications du Projet.

| Code | U | Désignation | Quantité | Prix | Montant |
|---|---|---|---|---|---|
| mt07ala300a | kg | Pièce en acier NF EN 10025 S275JO, pour renfort de poutres et de poutrelles en bois sur sa face supérieure, "LYCEA", composée de profilés laminés à chaud des séries L, LD, T, rond, carré, rectangulaire et platine, travaillé en atelier, finition avec impression antioxydante. (matériau) | 10.833 | 4.30 | 46.58 |
| mt07rem010cj | U | Vis filetage bois d'acier zingué avec tête hexagonale, de 7 mm de diamètre, 90 mm de longueur et qualité 5.6 selon NF EN ISO 898-1. (matériau) | 16.667 | 0.20 | 3.33 |
| mt08aaa010a | m³ | Eau. (matériau) | 0.015 | 1.50 | 0.02 |
| mt09mif010la | t | Mortier industriel pour maçonnerie, de ciment, couleur grise, avec adjuvant hydrofuge, catégorie M-15 (résistance à la compression 15 N/mm²), fourni en sacs, selon NF EN 998-2. (matériau) | 0.063 | 73.55 | 4.63 |
| mt09mif010ka | t | Mortier industriel pour maçonnerie, de ciment, couleur grise, avec adjuvant hydrofuge, catégorie M-10 (résistance à la compression 10 N/mm²), fourni en sacs, selon NF EN 998-2. (matériau) | 0.006 | 65.98 | 0.40 |
| mt10hes070fOEe | m³ | Béton léger LC25/28 (XC1(F); D12; S2; Cl 0,4; D1,4), prêt à l'emploi, selon NF EN 206. (matériau) | 0.065 | 168.85 | 10.98 |
| mt07ame030adg | m² | Treillis soudé PAF C 200x200 mm, avec fils de fer longitudinaux de 4,5 mm de diamètre et fils de fer transversaux de 4,5 mm de diamètre, acier Fe E 500, selon NF A35-024. (matériau) | 1.100 | 3.32 | 3.65 |
| mt10haf030fODc | m³ | Béton C20/25 (XC1(F); D10; S3; Cl 1,0), prêt à l'emploi, selon NF EN 206. (matériau) | 0.046 | 149.88 | 6.89 |
| mq09sie010 | h | Tronçonneuse à essence, de 50 cm de lame et 2 kW de puissance. (matériel) | 0.174 | 3.36 | 0.58 |
| au00auh010 |  | Benne à béton. | 2.000 | 0.00 | 0.00 |
| au00auh040 |  | Vibreur de béton, électrique. | 1.000 | 0.00 | 0.00 |
| mo112 | h | Ouvrier d'exécution I/OE2 construction. (main-d'œuvre) | 0.297 | 25.31 | 7.52 |
| mo020 | h | Compagnon professionnel III/CP2 construction. (main-d'œuvre) | 1.864 | 29.25 | 54.52 |
| mo113 | h | Ouvrier d'exécution I/OE1 construction. (main-d'œuvre) | 2.144 | 24.51 | 52.55 |
| % | % | Frais de chantier des unités d'ouvrage | 2 % | 191.65 | 3.83 |
|  |  | Coûts directs |  |  | 195.48 |
