# Micropieu avec armature de profilé creux en acier

- Propriété du fichier: CYPE INGENIEROS, S.A.
- Format: FIEBDC-3/2002
- Devise: EUR
- Coûts indirects: 3.00 %
- Frais généraux: 13.00 %
- Bénéfice: 6.00 %
- TVA: 20.00 %

## G Structure et gros oeuvre

### GF Fondations

#### GFM Micropieux

**GFM030** m Micropieu avec armature de profilé creux en acier.
Micropieux allant jusqu'à 15 m de longueur et 219,1 mm de diamètre nominal, composé de profilé creux avec filet, en acier NF EN ISO 11960 N-80, avec limite élastique 562 N/mm², de 114,3 mm de diamètre extérieur et 7,0 mm d'épaisseur, et d'un coulis de ciment CEM I 42,5N, avec un rapport eau/ciment de 0,4 dosé au poids, versé par l'intérieur de l'armature via système d'injection globale unitaire (IU); pour fondation, et chargement manuel dans le camion ou la benne du reste des matériaux de remplissage et des autres déchets produits pendant les travaux.
Critère d'évaluation économique: Le prix comprend le déplacement au chantier du personnel spécialisé et le déplacement de l'équipement aux différents emplacements sur le chantier.
Inclut: Nettoyage et préparation du contour affecté. Implantation. Perforation du terrain. Mise en place de l'armature tubulaire. Injection du coulis de ciment. Nettoyage et retrait des matériaux excédants. Chargement manuel des décombres dans le camion ou la benne.
Critère pour le métré: Longueur mesurée selon documentation graphique du Projet, augmentée d'un mètre par la formation du bulbe.
Critère pour le mémoire: On mesurera la longueur, prise sur le terrain avant le bétonnage, du micropieu réellement exécuté selon les spécifications du Projet, depuis la pointe jusqu'à la face inférieure de la semelle sur pieux, sans inclure l'excès de coulis de ciment consommée sur le volume théorique correspondant au diamètre nominal du micropieu.

| Code | U | Désignation | Quantité | Prix | Montant |
|---|---|---|---|---|---|
| mt07mpi020ed | m | Profilé creux avec filet, pour l'armement des micropieux, de 114,3 mm de diamètre extérieur et 7 mm d'épaisseur, en acier NF EN ISO 11960 N-80, avec limite élastique 562 N/mm² et charge de rupture 690 N/mm². (matériau) | 1.020 | 26.95 | 27.49 |
| mt08cem010c | kg | Ciment Portland CEM I 42,5 N, en sacs, selon NF EN 197-1. (matériau) | 40.000 | 0.11 | 4.40 |
| mt08aaa010a | m³ | Eau. (matériau) | 0.016 | 1.50 | 0.02 |
| mq03pva020 | h | Équipement pour injections profondes, avec pompe à basse pression et chariot de perforation. (matériel) | 0.176 | 236.32 | 41.59 |
| mo042 | h | Compagnon professionnel III/CP2 du béton. (main-d'œuvre) | 0.357 | 30.72 | 10.97 |
| mo089 | h | Ouvrier professionnel II/OP du béton. (main-d'œuvre) | 0.357 | 27.32 | 9.75 |
| mo113 | h | Ouvrier d'exécution I/OE1 construction. (main-d'œuvre) | 0.179 | 24.51 | 4.39 |
| % | % | Frais de chantier des unités d'ouvrage | 2 % | 98.61 | 1.97 |
|  |  | Coûts directs |  |  | 100.58 |
