# Couche principale de mur mitoyen double paroi, en maçonnerie de blocs de béton à revêtir

- Propriété du fichier: CYPE INGENIEROS, S.A.
- Format: FIEBDC-3/2002
- Devise: EUR
- Coûts indirects: 3.00 %
- Frais généraux: 13.00 %
- Bénéfice: 6.00 %
- TVA: 20.00 %

## G Structure et gros oeuvre

### GM Murs

#### GMB Blocs de béton

**GMB070** m² Couche principale de mur mitoyen double paroi, en maçonnerie de blocs de béton à revêtir.
Couche principale de mur mitoyen double paroi, de 10 cm d'épaisseur, en maçonnerie de blocs creux en béton, à revêtir, 500x100x200 mm, résistance normalisée B40 (4 MPa), couleur grise, avec des joints de 10 mm d'épaisseur, pose avec du mortier de ciment industriel, couleur grise, M-5, fourni en vrac.
Inclut: Définition des plans de mitoyenneté avec des plombs. Implantation, étage par étage. Marquage sur les poteaux des niveaux de référence générale d'étage et du niveau du revêtement. Assise de la première rangée sur couche de mortier. Mise en place et à l'aplomb des mires de référence. Tendu des cordeaux entre les mires. Mise en place des plombs fixes dans les arêtes. Mise en place des pièces par rangées à niveau. Mise en place des armatures dans les chaînages verticaux et remplissage postérieur avec du béton. Coulage, vibrage et séchage du béton. Rencontres de la maçonnerie avec les façades, les poteaux et les cloisons. Rencontre de la maçonnerie et du plancher supérieur. Nettoyage du parement.
Critère pour le métré: Surface mesurée selon documentation graphique du Projet, sans dupliquer les coins ni les rencontres.
Critère pour le mémoire: On mesurera la surface réellement exécutée selon les spécifications du Projet, sans dupliquer les coins ni les rencontres.

| Code | U | Désignation | Quantité | Prix | Montant |
|---|---|---|---|---|---|
| mt02bhg020be | U | Bloc creux en béton, à revêtir, 500x100x200 mm, résistance normalisée B40 (4 MPa), couleur grise, pièces spéciales; avec le prix augmenté de 20% pour cause de pièces spéciales: chaînages et demi-blocs. Selon NF EN 771-3. (matériau) | 11.000 | 1.71 | 18.81 |
| mt08aaa010a | m³ | Eau. (matériau) | 0.004 | 1.50 | 0.01 |
| mt09mif010cb | t | Mortier industriel pour maçonnerie, de ciment, couleur grise, catégorie M-5 (résistance à la compression 5 N/mm²), fourni en vrac, selon NF EN 998-2. (matériau) | 0.013 | 50.20 | 0.65 |
| mt07aco050a | kg | Ferraille élaborée en atelier industriel avec barres en acier haute adhérence, Fe E 500, de divers diamètres. (matériau) | 0.260 | 2.62 | 0.68 |
| mq06mms010 | h | Mélangeuse en continu avec silo, pour mortier industriel à sec, fourni en vrac. (matériel) | 0.058 | 1.94 | 0.11 |
| op00amo010 |  | Rectifieuse ou scie radiale. | 1.000 | 0.00 | 0.00 |
| au00auh040 |  | Vibreur de béton, électrique. | 1.000 | 0.00 | 0.00 |
| mo021 | h | Compagnon professionnel III/CP2 construction pour des travaux de maçonnerie. (main-d'œuvre) | 0.397 | 29.25 | 11.61 |
| mo114 | h | Ouvrier d'exécution I/OE1 construction pour des travaux de maçonnerie. (main-d'œuvre) | 0.215 | 24.51 | 5.27 |
| % | % | Frais de chantier des unités d'ouvrage | 3 % | 37.14 | 1.11 |
|  |  | Coûts directs |  |  | 38.25 |
