# Dalle de plaques alvéolaires préfabriquées en béton précontraint

- Propriété du fichier: CYPE INGENIEROS, S.A.
- Format: FIEBDC-3/2002
- Devise: EUR
- Coûts indirects: 3.00 %
- Frais généraux: 13.00 %
- Bénéfice: 6.00 %
- TVA: 20.00 %

## G Structure et gros oeuvre

### GP Planchers

#### GPA Dalles alvéolées

**GPA010** m² Dalle de plaques alvéolaires préfabriquées en béton précontraint.
Dalle de 20 cm d'épaisseur, réalisée avec des plaques alvéolaires préfabriquées en béton précontraint, de 20 cm d'épaisseur et 120 cm de largeur, avec un moment fléchissant ultime de 17 kN·m/m, avec une hauteur sous plafond de jusqu'à 3 m, appuyée directement sur des poutres d'épaisseur ou des murs porteurs; remplissage des joints entre les plaques alvéolaires et zones d'union avec les appuis, réalisés avec béton C25/30 (XC1(F); D10; S3; Cl 0,4) prêt à l'emploi, et coulage à la benne, et acier Fe E 500 dans la zone de moments négatifs, avec une quantité approximative de 2 kg/m². Comprend le fil de fer à lier.
Critère d'évaluation économique: Le prix comprend le ferraillage de l'armature (coupe, façonnage et assemblage des éléments) en atelier et la pose en coffrage sur site, mais il ne comprend ni les appuis ni les poteaux.
Inclut: Implantation de la géométrie de l'étage. Montage des plaques alvéolaires par grue. Liaison de la dalle avec ses appuis. Découpes, rainures, trous et vides. Mise en place des armatures avec des séparateurs homologués. Coulage et compactage du béton. Séchage du béton.
Critère pour le métré: Surface mesurée en grandeur nature à partir des faces extérieures des chaînages du périmètre, selon documentation graphique du Projet, en déduisant les ouvertures de surface supérieure à 6 m².
Critère pour le mémoire: On mesurera, en grandeur réelle, à partir des faces extérieures des chaînages périmétrique, la surface réellement exécutée selon les spécifications du Projet, en déduisant les ouvertures de surface supérieure à 6 m².

| Code | U | Désignation | Quantité | Prix | Montant |
|---|---|---|---|---|---|
| mt07pha020cd1c | m² | Plaque alvéolaire préfabriquée en béton précontraint de 20 cm d'épaisseur et 120 cm de largeur, avec joint latéral ouvert au-dessus, moment fléchissant ultime de 17 kN·m par m de largeur. Selon NF EN 1168. (matériau) | 1.000 | 57.60 | 57.60 |
| mt07aco050a | kg | Ferraille élaborée en atelier industriel avec barres en acier haute adhérence, Fe E 500, de divers diamètres. (matériau) | 2.000 | 2.62 | 5.24 |
| mt08var050 | kg | Fil de fer galvanisé pour attacher, de 1,30 mm de diamètre. (matériau) | 0.024 | 1.50 | 0.04 |
| mt10haf030fOEc | m³ | Béton C25/30 (XC1(F); D10; S3; Cl 0,4), prêt à l'emploi, selon NF EN 206. (matériau) | 0.010 | 144.97 | 1.45 |
| mq07gte010c | h | Grue autopropulsée à bras télescopique avec une capacité d'élévation de 30 t et 27 m de hauteur maximale de travail. (matériel) | 0.185 | 75.04 | 13.88 |
| op00ciz020 |  | Cisaille pour barres à haute adhérence en acier. | 1.000 | 0.00 | 0.00 |
| op00ata010 |  | Pince à ligaturer. | 1.000 | 0.00 | 0.00 |
| au00auh010 |  | Benne à béton. | 1.000 | 0.00 | 0.00 |
| au00auh040 |  | Vibreur de béton, électrique. | 1.000 | 0.00 | 0.00 |
| mo046 | h | Compagnon professionnel III/CP2 monteur de structures préfabriquées en béton. (main-d'œuvre) | 0.197 | 30.72 | 6.05 |
| mo093 | h | Ouvrier professionnel II/OP monteur de structures préfabriquées en béton. (main-d'œuvre) | 0.197 | 27.32 | 5.38 |
| mo043 | h | Compagnon professionnel III/CP2 ferrailleur. (main-d'œuvre) | 0.030 | 30.72 | 0.92 |
| mo090 | h | Ouvrier professionnel II/OP ferrailleur. (main-d'œuvre) | 0.025 | 27.32 | 0.68 |
| mo045 | h | Compagnon professionnel III/CP2 bétonneur. (main-d'œuvre) | 0.003 | 30.72 | 0.09 |
| mo092 | h | Ouvrier professionnel II/OP bétonneur. (main-d'œuvre) | 0.011 | 27.32 | 0.30 |
| % | % | Frais de chantier des unités d'ouvrage | 2 % | 91.63 | 1.83 |
|  |  | Coûts directs |  |  | 93.46 |
