# Ouverture dans poutre en béton armé

- Propriété du fichier: CYPE INGENIEROS, S.A.
- Format: FIEBDC-3/2002
- Devise: EUR
- Coûts indirects: 3.00 %
- Frais généraux: 13.00 %
- Bénéfice: 6.00 %
- TVA: 20.00 %

## P Interventions préalables

### PP Étude des pathologies

#### PPI Investigations in situ

**PPI050** U Ouverture dans poutre en béton armé.
Exécution de l'ouverture de 10x20 cm et 5 cm de profondeur, pour inspection supérieure de poutre en béton armé, avec retrait préalable du revêtement et démolition de la base du revêtement et de la dalle de compression ou recouvrement de n'importe quel type qu'il pourrait y avoir, jusqu'à atteindre l'élément résistant et laisser l'armature supérieure à découvert; réalisée par piquage manuel et marteau piqueur. Comprend fermeture du trou avec du mortier fluide, renforcé avec des fibres, repositionnement des matériaux démolis, nettoyage, récupération des décombres et chargement manuel dans la benne.
Inclut: Retrait du revêtement de sol. Réalisation de l'ouverture. Fermeture du trou avec du mortier fluide renforcé avec des fibres. Retrait et stockage des décombres. Chargement des décombres dans la benne.
Critère pour le métré: Nombre d'unités prévues, selon documentation graphique du Projet.
Critère pour le mémoire: On mesurera le nombre d'unités réellement exécutées selon les spécifications du Projet.

| Code | U | Désignation | Quantité | Prix | Montant |
|---|---|---|---|---|---|
| mt09reh070a | kg | Mortier fluide monocomposant, renforcé avec des fibres et résistant aux sulfates, de résistance mécanique élevée, module d'élasticité élevé et retrait compensé, avec une résistance à la compression à 28 jours supérieure ou égale à 55 N/mm² et un module d'élasticité supérieur ou égal à 20000 N/mm², classe R4, type CC, selon NF EN 1504-3, Euroclasse A1 de réaction au feu, selon NF EN 13501-1, composé de ciment, granulats de granulométrie sélectionnée et fibres synthétiques de polyacrylonitrile, avec faible teneur en chrome et exempt de chlorures, perméable à la vapeur d'eau, imperméable à l'eau et aux chlorures et avec effet protecteur face à la carbonatation, pour réparation structurale du béton. (matériau) | 1.500 | 1.03 | 1.55 |
| mt51pav010c | m² | Démolition de revêtement de sol, base de revêtement et dalle de compression ou enrobage avec moyens manuels et marteau pneumatique, comprend le replacement des matériaux démolis. (matériau) | 0.200 | 36.00 | 7.20 |
| mq05mai030 | h | Marteau pneumatique. (matériel) | 0.083 | 4.57 | 0.38 |
| mq05pdm110 | h | Compresseur portable diesel moyenne pression 10 m³/min. (matériel) | 0.083 | 7.75 | 0.64 |
| mo113 | h | Ouvrier d'exécution I/OE1 construction. (main-d'œuvre) | 0.285 | 24.51 | 6.99 |
| % | % | Frais de chantier des unités d'ouvrage | 2 % | 16.76 | 0.34 |
|  |  | Coûts directs |  |  | 17.10 |
