# Étude bibliographique et historiographique d'un bâtiment d'intérêt historique

- Propriété du fichier: CYPE INGENIEROS, S.A.
- Format: FIEBDC-3/2002
- Devise: EUR
- Coûts indirects: 3.00 %
- Frais généraux: 13.00 %
- Bénéfice: 6.00 %
- TVA: 20.00 %

## P Interventions préalables

### PQ Travaux archéologiques

#### PQD Documentation de l'intervention archéologique

**PQD050** U Étude bibliographique et historiographique d'un bâtiment d'intérêt historique.
Étude bibliographique et historiographique exhaustif d'un bâtiment d'intérêt historique par recherche dans les archives de références bibliographiques que peuvent contenir les documents faisant référence au bâtiment. Comprend le mémoire descriptif des travaux réalisés (2 copies), l'inventaire des matériaux trouvés et la documentation photographique et planimétrique.
Inclut: Inspection visuelle et prise de données. Rédaction du rapport technique.
Critère pour le métré: Nombre d'unités prévues, selon documentation graphique du Projet.
Critère pour le mémoire: On mesurera le nombre d'unités réellement exécutées selon les spécifications du Projet.

| Code | U | Désignation | Quantité | Prix | Montant |
|---|---|---|---|---|---|
| mt51arq010 | U | Matériel fongible pour travaux d'archéologie. (matériau) | 0.230 | 960.00 | 220.80 |
| mo000 | h | archéologue. (main-d'œuvre) | 30.000 | 36.50 | 1095.00 |
| mo057 | h | Ouvrier professionnel II/OP archéologue. (main-d'œuvre) | 30.000 | 30.11 | 903.30 |
| % | % | Frais de chantier des unités d'ouvrage | 2 % | 2219.10 | 44.38 |
|  |  | Coûts directs |  |  | 2263.48 |
