# Système de contrôle centralisé "DAIKIN"

- Propriété du fichier: CYPE INGENIEROS, S.A.
- Format: FIEBDC-3/2002
- Devise: EUR
- Coûts indirects: 3.00 %
- Frais généraux: 13.00 %
- Bénéfice: 6.00 %
- TVA: 20.00 %

## T Équipements techniques

### TC ECS et chauffage

#### TCF Dispositifs de contrôle centralisé

**TCF050** U Système de contrôle centralisé "DAIKIN".
Système de contrôle centralisé Acuazone "DAIKIN", constitué de: plaque centrale de système, modèle ES.DKNHCENTRAL; centrale de production, modèle ES.DKNHGATE; thermostat principal, modèle ES.DKNHCONTROL1; module pour régulation de ventilo-convecteur, modèle ES.DKNHFCU; module pour régulation d'unité intérieure d'air conditionné SkyAir ou VRV, modèle ES.DKNHDX; centrale de régulation, pour la gestion de jusqu'à 8 thermostats et têtes électrothermiques, modèle ES.DKNHRAD; thermostats simplifiés, modèle ES.DKNHCONTROL2; modules pour le contrôle de thermostats, modèle ES.DKNHZONA; têtes électrothermiques, modèle EKWCVATR1V3; câble électrique avec conducteur en cuivre électrolytique recuit sans étamage, modèle AZX6CABLEBUS15.
Inclut: Implantation. Mise en place et fixation de la centrale du système. Mise en place et fixation des accessoires. Pose et fixation du tube de protection du câblage. Pose du câblage. Connexion électrique.
Critère pour le métré: Nombre d'unités prévues, selon documentation graphique du Projet.
Critère pour le mémoire: On mesurera le nombre d'unités réellement exécutées selon les spécifications du Projet.

| Code | U | Désignation | Quantité | Prix | Montant |
|---|---|---|---|---|---|
| mt38dai200a | U | Plaque centrale de système, modèle ES.DKNHCENTRAL "DAIKIN", pour la gestion du système et la communication entre la centrale de production et le bus de données reliant les autres composants du système. (matériau) | 1.000 | 316.00 | 316.00 |
| mt38dai201a | U | Centrale de production, modèle ES.DKNHGATE "DAIKIN", pour la gestion de l'équipement d'aérothermie, contrôle de la température allant jusqu'à 32 zones, programmation horaire, contrôle de la température d'E.C.S., et possibilité de contrôle à distance depuis un smartphone ou une tablette à travers une App et par voix via Amazon Alexa ou Google Home. (matériau) | 1.000 | 229.00 | 229.00 |
| mt38dai202a | U | Thermostat principal, modèle ES.DKNHCONTROL1 "DAIKIN", avec écran tactile capacitif de 3,5", pour contrôle de la température, du mode de fonctionnement et de la vitesse du ventilateur dans le système, avec lecture de température ambiante et humaine relative de zone, contrôle des étapes de configuration (air, rayonnant ou combiné), fonction Eco-Adapt (sélection du niveau d'efficience énergétique du système), fonction Sleep, programmations horaires des températures de zone et de mode, information de consommation, accès à distance à d'autres zones du système et ajustement de la température via l'information climatique. (matériau) | 1.000 | 201.00 | 201.00 |
| mt38dai205a | U | Module pour régulation de ventilo-convecteur, modèle ES.DKNHFCU "DAIKIN", avec entrées pour la sonde de la batterie d'eau et la sonde de température ambiante. (matériau) | 1.000 | 229.00 | 229.00 |
| mt38dai206a | U | Module pour régulation d'unité intérieure d'air conditionné SkyAir ou VRV, modèle ES.DKNHDX "DAIKIN", avec entrées pour détection de fenêtre ouverte, détecteur de présence et sonde de température ambiante. (matériau) | 1.000 | 229.00 | 229.00 |
| mt38dai203a | U | Centrale de régulation, pour la gestion de jusqu'à 8 thermostats et têtes électrothermiques, modèle ES.DKNHRAD "DAIKIN", par relais de 10 A. (matériau) | 1.000 | 189.00 | 189.00 |
| mt38dai207a | U | Thermostat simplifié, modèle ES.DKNHCONTROL2 "DAIKIN", avec capteur de température, capteur d'humidité et ajustement de la température de consigne par paliers de 3°C. (matériau) | 2.000 | 109.00 | 218.00 |
| mt38dai204a | U | Module pour le contrôle de thermostat, modèle ES.DKNHZONA "DAIKIN". (matériau) | 2.000 | 70.00 | 140.00 |
| mt38dai101a | U | Tête électrothermique, modèle EKWCVATR1V3 "DAIKIN", de dimensions 48,4x44,3x50,3 mm et alimentation monophasée (230V/50Hz). (matériau) | 2.000 | 40.00 | 80.00 |
| mt38dai208a | m | Câble électrique avec conducteur en cuivre électrolytique recuit sans étamage, modèle AZX6CABLEBUS15 "DAIKIN", de 2x0,5+2x0,22 mm² de section, fourni en rouleaux de 15 m. (matériau) | 15.000 | 2.20 | 33.00 |
| mo005 | h | Compagnon professionnel III/CP2 installateur de climatisation. (main-d'œuvre) | 0.219 | 30.20 | 6.61 |
| mo104 | h | Ouvrier professionnel II/OP installateur de climatisation. (main-d'œuvre) | 0.175 | 25.99 | 4.55 |
| % | % | Frais de chantier des unités d'ouvrage | 2 % | 1875.16 | 37.50 |
|  |  | Coûts directs |  |  | 1912.66 |
