# Poteau d'incendie

- Propriété du fichier: CYPE INGENIEROS, S.A.
- Format: FIEBDC-3/2002
- Devise: EUR
- Coûts indirects: 3.00 %
- Frais généraux: 13.00 %
- Bénéfice: 6.00 %
- TVA: 20.00 %

## T Équipements techniques

### TI Protections contre les incendies

#### TIP Systèmes d'approvisionnement en eau

**TIP090** U Poteau d'incendie.
Poteau d'incendie de colonne humide de 4" DN 100 mm, avec une bouche de 4" DN 100 mm, deux bouches de 2 1/2" DN 70 mm, raccords et bouchons. Comprend les éléments de fixation.
Inclut: Implantation. Montage, connexion et contrôle de son bon fonctionnement.
Critère pour le métré: Nombre d'unités prévues, selon documentation graphique du Projet.
Critère pour le mémoire: On mesurera le nombre d'unités réellement exécutées selon les spécifications du Projet.

| Code | U | Désignation | Quantité | Prix | Montant |
|---|---|---|---|---|---|
| mt41hid020e | U | Poteau d'incendie de colonne humide de 4" DN 100 mm, avec une bouche de 4" DN 100 mm, deux bouches de 2 1/2" DN 70 mm, raccords et bouchons. Comprend les éléments de fixation. Selon NF EN 14384. (matériau) | 1.000 | 1218.70 | 1218.70 |
| mo008 | h | Compagnon professionnel III/CP2 plombier. (main-d'œuvre) | 0.811 | 30.20 | 24.49 |
| mo107 | h | Ouvrier professionnel II/OP plombier. (main-d'œuvre) | 0.811 | 25.99 | 21.08 |
| % | % | Frais de chantier des unités d'ouvrage | 2 % | 1264.27 | 25.29 |
|  |  | Coûts directs |  |  | 1289.56 |
