# Unité air-eau de refroidissement, pour installation en extérieur

- Propriété du fichier: CYPE INGENIEROS, S.A.
- Format: FIEBDC-3/2002
- Devise: EUR
- Coûts indirects: 3.00 %
- Frais généraux: 13.00 %
- Bénéfice: 6.00 %
- TVA: 20.00 %

## T Équipements techniques

### TV Climatisation et ventilation

#### TVP PAC et roof-top

**TVP040** U Unité air-eau de refroidissement, pour installation en extérieur.
Pompe à chaleur, air-eau, puissance frigorifique nominale de 136,7 kW (température d'entrée de l'air: 35°C; température de sortie de l'eau: 7°C, écart de température: 5°C), avec groupe hydraulique (vase d'expansion de 35 l, pression nominale disponible de 134,4 kPa) et ballon tampon de 275 l, débit d'eau nominal de 23,6 m³/h, débit d'air nominal de 40800 m³/h et puissance sonore de 93 dBA; avec interrupteur de débit, filtre, thermomanomètres, vanne de sécurité réglée sur 4 bar et purgeur d'air automatique, avec réfrigérant R-410A, pour installation en extérieur. Totalement montée, connectée et mise en marche par l'entreprise installatrice pour le contrôle de son bon fonctionnement.
Critère d'évaluation économique: Le prix ne comprend pas les éléments antivibratoires de sol.
Inclut: Implantation de l'unité. Mise en place et fixation de l'unité et de ses accessoires. Connecté aux réseaux de conduction d'eau, électrique et de récupération des condensats. Mise en marche.
Critère pour le métré: Nombre d'unités prévues, selon documentation graphique du Projet.
Critère pour le mémoire: On mesurera le nombre d'unités réellement exécutées selon les spécifications du Projet.

| Code | U | Désignation | Quantité | Prix | Montant |
|---|---|---|---|---|---|
| mt42bcc120cfm | U | Pompe à chaleur, air-eau, puissance frigorifique nominale de 136,7 kW (température d'entrée de l'air: 35°C; température de sortie de l'eau: 7°C, écart de température: 5°C), avec groupe hydraulique (vase d'expansion de 35 l, pression nominale disponible de 134,4 kPa) et ballon tampon de 275 l, débit d'eau nominal de 23,6 m³/h, débit d'air nominal de 40800 m³/h et puissance sonore de 93 dBA; avec interrupteur de débit, filtre, thermomanomètres, vanne de sécurité réglée sur 4 bar et purgeur d'air automatique. (matériau) | 1.000 | 30758.68 | 30758.68 |
| mt37www050h | U | Manchon antivibration, en caoutchouc, avec filet de 2 1/2", pour une pression maximale de travail de 10 bar. (matériau) | 2.000 | 85.31 | 170.62 |
| mt37sve010d | U | Vanne à sphère en laiton nickelé à visser de 1". (matériau) | 2.000 | 12.15 | 24.30 |
| mo005 | h | Compagnon professionnel III/CP2 installateur de climatisation. (main-d'œuvre) | 21.780 | 30.20 | 657.76 |
| mo104 | h | Ouvrier professionnel II/OP installateur de climatisation. (main-d'œuvre) | 21.780 | 25.99 | 566.06 |
| % | % | Frais de chantier des unités d'ouvrage | 2 % | 32177.42 | 643.55 |
|  |  | Coûts directs |  |  | 32820.97 |
