# Système de contrôle centralisé Easyzone

- Propriété du fichier: CYPE INGENIEROS, S.A.
- Format: FIEBDC-3/2002
- Devise: EUR
- Coûts indirects: 3.00 %
- Frais généraux: 13.00 %
- Bénéfice: 6.00 %
- TVA: 20.00 %

## T Équipements techniques

### TV Climatisation et ventilation

#### TVZ Système multizone Airzone

**TVZ090** U Système de contrôle centralisé Easyzone.
Système de contrôle centralisé Easyzone "AIRZONE", constitué de, avec plénum pour connexion à la sortie d'air rectangulaire d'unité intérieure d'air conditionné Fujitsu, avec 2 piquages avec registres motorisés, pour connexion à conduits tubulaires flexibles de distribution d'air, ioniseurs pour la purification de l'air et capteurs de qualité de l'air sur les registres motorisés, avec plaque centrale de système, interface de communications de la centrale du système avec l'équipement de conduits zonifiés et entrée d'air pour ventilation mécanique contrôlée (VMC) de 150 mm de diamètre, Easyzone CAI Standard + VMC AZEZ8FUST01S2, câble électrique avec conducteur en cuivre électrolytique recuit sans étamage, de 2x0,5+2x0,22 mm² de section, AZX6CABLEBUS15.
Inclut: Implantation. Mise en place et fixation de la centrale du système. Mise en place et fixation des accessoires. Pose et fixation du tube de protection du câblage. Pose du câblage. Connexion électrique.
Critère pour le métré: Nombre d'unités prévues, selon documentation graphique du Projet.
Critère pour le mémoire: On mesurera le nombre d'unités réellement exécutées selon les spécifications du Projet.

| Code | U | Désignation | Quantité | Prix | Montant |
|---|---|---|---|---|---|
| mt42air250daa | U | Plénum pour connexion à la sortie d'air rectangulaire d'unité intérieure d'air conditionné Fujitsu, avec 2 piquages avec registres motorisés, pour connexion à conduits tubulaires flexibles de distribution d'air, ioniseurs pour la purification de l'air et capteurs de qualité de l'air sur les registres motorisés, avec plaque centrale de système, interface de communications de la centrale du système avec l'équipement de conduits zonifiés et entrée d'air pour ventilation mécanique contrôlée (VMC) de 150 mm de diamètre, Easyzone CAI Standard + VMC AZEZ8FUST01S2 "AIRZONE". (matériau) | 1.000 | 1058.00 | 1058.00 |
| mt35aia010a | m | Tube souple en PVC, annelé, de couleur noire, de 16 mm de diamètre nominal, pour canalisation encastrée dans des parois maçonnées (horizontales et verticales). Résistance à la compression 320 N, résistance à l'impact 1 joule, température de travail -5°C jusqu'à 60°C, avec degré de protection IP545 selon NF EN 60529, non propagateur de la flamme. Selon NF EN 61386-1 et NF EN 61386-22. (matériau) | 10.000 | 0.37 | 3.70 |
| mt42air900y | m | Câble électrique avec conducteur en cuivre électrolytique recuit sans étamage, de 2x0,5+2x0,22 mm² de section, AZX6CABLEBUS15 "AIRZONE", avec isolation de PVC/A, fourni en rouleaux de 15 m (matériau) | 10.000 | 1.00 | 10.00 |
| mo005 | h | Compagnon professionnel III/CP2 installateur de climatisation. (main-d'œuvre) | 0.324 | 30.20 | 9.78 |
| mo104 | h | Ouvrier professionnel II/OP installateur de climatisation. (main-d'œuvre) | 0.259 | 25.99 | 6.73 |
| % | % | Frais de chantier des unités d'ouvrage | 2 % | 1088.21 | 21.76 |
|  |  | Coûts directs |  |  | 1109.97 |
