# Grille de soufflage avec registre motorisé pour la régulation du débit

- Propriété du fichier: CYPE INGENIEROS, S.A.
- Format: FIEBDC-3/2002
- Devise: EUR
- Coûts indirects: 3.00 %
- Frais généraux: 13.00 %
- Bénéfice: 6.00 %
- TVA: 20.00 %

## T Équipements techniques

### TV Climatisation et ventilation

#### TVZ Système multizone Airzone

**TVZ140** U Grille de soufflage avec registre motorisé pour la régulation du débit.
Grille intelligente de soufflage d'aluminium extrudé, constituée d'une première rangée de lames verticales orientables manuellement, une seconde rangée de lames horizontales contrôlées automatiquement par l'ensemble bielle-moteur en fonction du cycle été/hiver sélectionné sur le thermostat, et une troisième rangée de lames verticales orientables par vis, de 200x100 mm, couleur blanche RAL 9010, RINT020010BKMRE "AIRZONE", motorisation avec alimentation à 12 Vcc par câble, avec déflecteur d'air pour égaliser la vitesse de soufflage dans le plan de la grille DFRT en tôle d'acier galvanisé, de 150x100 mm, montée dans paroi.
Inclut: Implantation. Mise en place et fixation. Connexion.
Critère pour le métré: Nombre d'unités prévues, selon documentation graphique du Projet.
Critère pour le mémoire: On mesurera le nombre d'unités réellement exécutées selon les spécifications du Projet.

| Code | U | Désignation | Quantité | Prix | Montant |
|---|---|---|---|---|---|
| mt42air023bab | U | Grille intelligente de soufflage d'aluminium extrudé, constituée d'une première rangée de lames verticales orientables manuellement, une seconde rangée de lames horizontales contrôlées automatiquement par l'ensemble bielle-moteur en fonction du cycle été/hiver sélectionné sur le thermostat, et une troisième rangée de lames verticales orientables par vis, de 200x100 mm, couleur blanche RAL 9010, RINT020010BKMRE "AIRZONE", motorisation avec alimentation à 12 Vcc par câble, avec déflecteur d'air pour égaliser la vitesse de soufflage dans le plan de la grille DFRT en tôle d'acier galvanisé, de 150x100 mm. (matériau) | 1.000 | 173.50 | 173.50 |
| mt42air500cd | U | Montant de tôle galvanisée pour formation d'un tableau de montage de grilles, longueur 200 mm, L200AG "AIRZONE". (matériau) | 2.000 | 1.00 | 2.00 |
| mt42air500cb | U | Montant de tôle galvanisée pour formation d'un tableau de montage de grilles, longueur 100 mm, L100AG "AIRZONE". (matériau) | 2.000 | 1.00 | 2.00 |
| mo005 | h | Compagnon professionnel III/CP2 installateur de climatisation. (main-d'œuvre) | 0.303 | 30.20 | 9.15 |
| mo104 | h | Ouvrier professionnel II/OP installateur de climatisation. (main-d'œuvre) | 0.242 | 25.99 | 6.29 |
| % | % | Frais de chantier des unités d'ouvrage | 2 % | 192.94 | 3.86 |
|  |  | Coûts directs |  |  | 196.80 |
